# MEL Melanchthonheim
Angebotsaufforderung (GAEB DA XML 3.2, DA83)
Projekt: 2201
Währung: EUR
Erstellt mit: GXML Toolbox V3.3 R20220330, ORCA AVA 25.0.5 - Professional Edition 25.00.05, 05.03.2026

## PROJEKTBESCHREIBUNG
Geplant ist der Neubau eines Studentenwohnheimes mit 450 Wohnplätzen in 2 Bauteilen. Beide Bauteile bestehen jeweils aus einem massiven Sockel in Stahlbetonbauweise und 4 darauf errichteten Geschossen in einer modularen Holzbauweise.

Das Grundstück an der Clermont-Ferrand-Allee befindet sich im Eigentum der Bauherrin.

GEBÄUDE

Das Grundstück wird mit zwei Bauteilen bebaut.

Bauteil 1 im Süden umschliesst ringförmig einen großen Innenhof und beinhaltet 288 Wohnplätze in Holzbauweise in Form von Einzelapartments, die zum größten Teil über Laubengänge entlang des Innenhofes erschlossen sind. Der massive Sockel beinhaltet im UG eine Tiefgarage und Kellerräume und im EG Veranstaltungsräume.

Bauteil 2 beinhaltet 154 Wohnplätze in Holzbauweise in Form von Wohngemeinschaften mit Gemeinschaftsküchen. Der massive Sockel des Bauteil 2 nimmt eine große Fahrradgarage und weitere Kellerräume auf, im EG befindet sich der Verwaltungsbereich.

Die Bruttogrundfläche beträgt insgesamt ca. 20.506 m² Der Bruttorauminhalt beträgt insgesamt ca. 60.285 m3.

Bauteil 1 ist in die Gebäudeklasse 5 und Bauteil 2 ist in die Gebäudeklasse 4 einzuordnen.Der Gemeinschaftsbereich im Erdgeschoss von Bauteil 1 ist als Versammlungsstätte geplant.

BAUGRUNDSTÜCK

Boessnerstraße 9, 93049 Regensburg Flurstück Nr.: 4032
Fläche: ca. 10.100 m²
Das Grundstück wird begrenzt:

1. im Westen von der Boessnerstraße
2. im Süden von der Clermont-Ferrand-Allee
3. im Osten von der schmalen Parzelle 4028/41, die sich nicht im Eigentum der Bauherrin befindet und nicht befahrbar oder sonstwie nutzbar ist. Östlich dieser Parzelle befindet sich eine Wohnstrasse als Sackgasse (auch Clermont - Ferrand - Allee)
4. im Norden  von dem 4-geschossigen Caritas Alten- und Pflegeheim Friedheim

TOPOGRAPHIE

Das Grundstück ist im Bestand durch Abgrabungen, Tiefgarage usw. modelliert und weist Höhenunterschiede von bis zu ca. 1,50 m auf. Das angrenzende Gelände ist in allen Richtungen nahezu eben und schließt mit Höhen von ca. 335,10 m ü. N.N. im Nordosten, ca. 335,50 ü. N.N. im Westen und 335,30 u. N.N. im Süden an.

BAUGRUND / KAMPFMITTEL

Im Rahmen der vorangegangenen Arbeiten (Schadstoffsanierung und Baugrundverbesserungsarbeiten) wurden die Bestandsgebäude bereits abgebrochen, der Baugrund verbessert.

Das Baugrundstück wurde bereits bauseits im Rahmen der Baugrundverbesserung auf Kampfmittel untersucht. Es liegte eine Kampfmittelfreigabe vor.
Werden trotzdem bei Bauarbeiten auf dem Gelände Kampfmittel gefunden, so sind die Arbeiten unverzüglich einzustellen, die Baustelle ist zu räumen und  die Polizei, Notrufnummer 110, sowie die Bauleitung ist unmittelbar zu kontaktieren.

BAUMBESTAND

Im Norden des Baugrundstücks befindet sich entlang der Grundstücksgrenze zu schützender Baumbestand. Außerdem ist ein Einzelbaum auf dem östlich angrenzenden Flurstück 4028/41 zu schützen. Alle Bäume sind bereits durch einen Baumschutzzaun geschützt.

BAUHERRIN

Protestantische Alumneumsstiftung
Dr.-Gessler-Straße 15a
93051 Regensburg

## ZTV - Hochbau Allgemein
ZTV - HOCHBAU ALLGEMEIN

ZUSÄTZLICHE TECHNISCHE VERTRAGSBEDINGUNGEN

Im nachfolgenden Text der Vorbemerkungen bedeuten: AG = Auftraggeber / AN = Auftragnehmer

1. Hinweise Allgemein:

1.1. Unvollständige Leistungsbeschreibung
Der Auftragnehmer hat auch bei unvollständiger Leistungsbeschreibung die erforderlichen Leistungen zu erbringen, welche zu einem mangelfreien Werk mit der vereinbarten Beschaffenheit führen. Sein Recht auf Mehrpreisforderung wird dadurch nicht eingeschränkt. Ein Verschulden des Auftraggebers oder des Architekten bei Vertragsabschluss oder in Vorbereitung des Vertrages wird damit ebenso wie Schadensersatzansprüche des Auftragnehmers nicht ausgeschlossen.

1.2 Stoffe, Bauteile -Qualitätssicherung
Wird in der Leistungsbeschreibung ein Fabrikat mit dem Zusatz "oder gleichwertiger Art" vorgegeben, so ist die Gleichwertigkeit als Mindestforderung zu verstehen.Gleichwertigkeit der Art im Sinne der Leistungsbeschreibung bedeutet, dass Unterschreitungen der geforderten technischen Parameter (z.B. Maße, Leistung, physikalische, chemische und biologische Eigenschaften), der Schadensbeständigkeit und der Nutzungssdauer praktisch vernachlässigt werden können.

Kriterien der Prüfung und Zulassung müssen in ihrer Gesamtheit erfüllt sein. Vorgeschriebene Prüfungen durch Rechts- oder Verwaltungsvorschriften oder nach DIN- oder EN-Normen müssen nachweisbar sein.

Sämtliche zur Verwendung kommende Materialien müssen den einschlägigen DIN-Vorschriften oder EN-Normen entsprechen und gemäß den Verarbeitungsrichtlinien der Hersteller sach- und fachgerecht eingebaut und verarbeitet werden. Es sind nur bauaufsichtlich zugelassene Produkte zu verwenden.
Die Bestätigung der Übereinstimmung gehört zum Leistungsumfang des AN und hat unaufgefordert schriftlich zu erfolgen durch:
a) Übereinstimmungserklärung des Herstellers oder
b) Übereinstimmungszertifikat

1.3. Anpassung der Ausführung
Der Auftragnehmer verpflichtet sich, nach Auftrag des Auftraggebers das Projekt den tatsächlichen Gegebenheiten bzw. eventuellen baulichen Änderungen der Baustelle anzupassen. Alle Einzelheiten des Projektes, Dimensionierung, Maße usw. sind auf ihre Übereinstimmung mit dem Bau laufend zu überprüfen. Die Verantwortung des Auftraggebers wird damit nicht eingeschränkt.
Erstellt der Auftragnehmer Ausführungszeichnungen und sonstige Unterlagen, so ist er für diese gegenüber dem Auftraggeber verantwortlich. Sie sind vom Auftraggeber oder den von ihm beauftragten Personen in maßgeblicher und gestalterischer Hinsicht zu genehmigen oder zu bestätigen. Durch seine Unterschrift übernimmt der Auftraggeber keine Verantwortung für die technische Funktionsfähigkeit.

1.4 Zeichnungen des AG
Die zu den Positionen beigefügten Detailpläne dienen als Grundlage für die Angebotsbearbeitung. Die im LV und in den Zeichnungen angegebenen Maße sind Richtmaße. Sie sind die Grundlage für das Angebot, geringe Maßabweichungen sind ggf. durch die statische Berechnung erforderlich, berühren jedoch nicht die Angebotspreise. Es sind nicht alle Verbindungsmittel in den Plänen dargestellt. Sämtliche erforderlichen Verbindungsmittel, Anschlusswinkel, etc. für die Montage aller Bauteile sind Teil der Leistung des AN, nach statischer Erfordernis. Sämtliche Materialarten und -stärken nach statischer Erfordernis; angegebene Materialarten und -stärken dürfen nicht unterschritten werden.

1.5 Fertigung nach Aufmaß vor Ort
Sämtliche Bauteile sind nach Aufmaß vor Ort durch den AN zu fertigen.

1.6 Allgemeine Anforderung an die Konstruktion
Das angebotene System muss allen in der Ausschreibung aufgestellten Anforderungen entsprechen. Zugrundegelegt wird der allgemeine Stand der Technik und die einschlägigen Normen und Richtlinien.

1.7 Verbindung von Metallteilen
Zusammenbau unterschiedlicher Metalle; Bei dem Zusammenbau unterschiedlicher Metalle muss sichergestellt sein, dass keine Kontaktkorrosion und keine anderen ungünstigen Beeinflussungen auftreten.

1.8 Transport
Die für den Transport von Baumaterial erforderlichen Hebevorrichtungen (z.B. Materialaufzug) sind Sache des AN und von diesem eigenverantwortlich unter Berücksichtigung des Baufortschrittes zu organisieren. Sämtliche damit verbundenen Kosten sind in die Einheitspreise des Angebotes einzurechnen.

1.9 Hohenbezugspunkt
Es wird ein Höhenbezugspunkt in jedem Treppenhaus und jedem Geschoss zur Verfügung gesteltt.
Alle weiteren zur Ausführung notwendigen Höhenbezüge / Meterrisse liegen in der Verantwortung des AN und sind von diesem herzustellen und werden nicht separat vergütet.

1.10 Fassadengerüst
Das Fassadengerüst steht nicht zur Gebrauchsüberlassung zur Verfügung.

2. Abrechnungshinweise

2.1 Folgende Leistungen sind mit den Einheitspreisen im Angebot abgegolten:
- Lieferung der einzubauenden Stoffe und der Hilfsstoffe einschließlich aller Lade- und Transportleistungen,
- Vorhaltung und Unterhaltung von Maschinen, Geräten und der nicht körperlich in das Bauwerk eingehenden Stoffe,
- Einbau der gelieferten oder bauseits bereitgestellten Stoffe.

Zwischenlagerungskosten werden nicht gesondert vergütet, es sei denn, sie werden durch unvorhergesehene Entscheidungen oder Maßnahmen des Auftraggebers oder seiner Erfüllungsgehilfen verursacht.

2.2 Zulage:
Sofern Positionen mit dem Zusatz als "Zulage" ausgeschrieben werden, ist der Grundpreis bereits in einer anderen Position enthalten. Die Zulageposition beinhaltet entweder eine im Aufmaß übermessene Leistung (meist in einer anderen Einheit) oder stellt eine Preisdifferenz zu einer bereits beschriebenen anderen Leistung (mit gleicher Einheit) dar.

3. Ausführungsunterlagen / Planverteilung:
Vom AN verwendete Ausführungsunterlagen müssen den Freigabevermerk des AG bzw. Architekten / Statikers tragen um Verwechslungen bei der Bauausführung zu vermeiden. Nicht freigegebene Unterlagen dürfen nicht zur Ausführung verwendet werden. Dies entbindet den AN aber nicht von seiner eigenen Prüfung- und Hinweispflicht.
Die Unterlagen werden digital in Datenform im pdf-Format über die Plattform "planfred" zur Verfügung gestellt.

4. Sonstige Pflichten, Maßnahmen AN

4.1 Auflagen:
Die jeweiligen gesetzlichen Auflagen sind zu beachten, insbesondere bei der Einleitung von Wasser/Abwasser, sowie dem Umgang mit Schadstoffen, Treib-, Heiz-, Schmier- und Trennmitteln.

4.2. Allgemeiner Arbeitsschutz:
Der Auftragnehmer ist verpflichtet die Angaben aus der Baustellenordnung zu berücksichtigen. (siehe Anlage "Baustellenordnung")

4.3. Zeitliche Überlappungen Gewerke:
Vom AN ist zu beachten, dass zum Zeitpunkt der Ausführungen mehrere Gewerke gleichtzeitig am Bau tätig sein werden.

-Ende der Zusätzliche technische Vertragsbedingungen Hochbau-

## ZTV - BAUSTELLENEINRICHTUNG / VORBEREITENDE MASSNAHMEN
ZUSÄTZLICHE TECHNISCHE VERTRAGSBEDINGUNGEN

Titel 00 - Baustelleneinrichtung

1. Bauseitige Leistung
1.1 Übergeordnete Baustelleneinrichtung:
Die Übergeordnete Baustelleneinrichtung erfolgt bauseits, diese wird auch für die Bauzeit des AN zur Verfügung gestellt.
Diese beinhaltet:
- einen Bauzaun mit einem Zufahrtstor an der Boessnerstraße
- einen Besprechungscontainer
- WC-Container
- einen zentralen Bauwasseranschluss
- 2 Baustrom-Abgangskästen mit Zählern, Bemessungsbetriebssapannung 230/400V AC; Bestückung: 2St. CEE-Steckdosen 5pol.32 A, 4 St. CEE-Steckdosen 5pol. 16A, 6St. Schukosteckdosen 230V mit Klappdeckel

Siehe auch Baustelleneinrichtungsplan:
- "MEL_Ü.001-Baustelleneinrichtung

2. Baustelleneinrichtungsplan:
Mit der Beauftragung bestätigt der AN, dass er den Baustelleneinrichtungsplan studiert hat und sämtliche sich aus dem Plan ergebenden Einflüsse auf den Terminablauf und die Preisbildung der ausgeschriebenen Leistung berücksichtigt sind.

3. Pflichten und Hinweise an AN zur Baustelleneinrichtung
3.1. Unterkünfte:
Es sind keinerlei Unterkünfte auf dem Baustellengelände zugelassen. Übernachten ist auf dem Baustellengelände untersagt.

3.2. Rettungswege:
Zufahrten für Rettungfahrzeuge und Feuerwehr, Flucht- und Rettungswege, sowie alle notwendigen Zuwegungen sind ständig freizuhalten.

3.3. Werbung:
Werbung seitens des Auftragnehmers ist auf der gesamten Baustelle generell nur mit vorheriger ausdrücklicher schriftlicher Zustimmung seitens des Auftraggebers gestattet. Auf dem bauseitigen Bauschild wird ein Platz für den Namen und die Daten des AN reserviert.

3.4. Luftreinheitsverordnung:
Es wird darauf hingewiesen, dass die Bayerische Luftreinhalteverordnung Anforderungen an Baumaschinen stellt, die im Stadtgebiet Regensburg betrieben werden. Für weitere Informationen u.a. zu Ausnahmegenehmigungen in Einzelfällen (z.B. wirtschaftliche Existenzgefährdung oder unbillige Härte) steht das Umweltamt der Stadt Regensburg unter der Telefonnummer 0941/507 -1316 oder -7315 gerne zur Verfügung.

3.6. Baustellenlärm:
Baustellenlärm wird nach der Allgemeinen Verwaltungsvorschrift zum Schutz gegen Baulärm (AVV Baulärm) beurteilt. Lärmintensive Bauarbeiten dürfen in der Nachbarschaft von Wohnungen in der Regel nur werktags zwischen 7:00 Uhr und 20:00 Uhr durchgeführt werden. Ein generelles Nachtarbeitsverbot gibt es zwar nicht, jedoch gelten zur Nachtzeit strengere Richtwerte.

3.7 Verschmutzung Verkehrswege:
Die Haftung für die Verschmutzung der öffentlichen Verkehrsflächen und der Baustellenzufahrt trägt in jedem Falle der Auftragnehmer. Der Auftragnehmer hat dafür zu sorgen, dass die öffentlichen Straßen, Geh- und Radwege, täglich von den vom AN verursachten Verschmutzungen gereingt werden.

3.8 Wege, Reinigung, Müll, Genehmigungen
Beschädigungen von Straßen, Gehwegen und öffentlichen Einrichtungen die durch den AN entstehen sind vom Auftragnehmer zu melden und im Einvernehmen mit der zuständigen Behörde bzw. dem Auftraggeber wieder herzustellen.
Der anfallende Schutt, Abfall, Baustoffreste, Verpackungen, etc. sind ordnungsgemäß und getrennt zu entsorgen.

3.9. Genehmigungen/Sperrungen:
Eventuell erforderliche Genehmigungen und Einverständniserklärungen, z.B. Überschwenkgenehmigung über bestehende Gebäude und Grundstücke, zeitweise Sperrung von angrenzenden öffentlich oder privat genutzten Straßen, Arbeit außerhalb der Arbeitszeiten etc., trägt der Auftragnehmer auf seine Kosten. Diese sind beim Auftraggeber oder öffentlichen Stellen vorab genehmigen zu lassen. Kosten für die Errichtung, das Vorhalten sowie Abbauen temporärer Zufahrten einschließlich der Wiederherstellungskosten der in Anspruch genommenen Grundflächen sind in die vertraglich vereinbarte Vergütung des AN einzurechnen.

3.10. Zu- und Ausfahrten:
Für die Sicherung an Zu- und Ausfahrten über öffentliche Flächen gelten die gesetzlichen Regeln sowie die Bestimmungen der Straßenverkehrsordnung (StVO).
Der Auftragnehmer übernimmt alle für die Verkehrsregelung, -sicherung und -leitung im Zuge der Erbringung seiner Leistungen erforderlichen Maßnahmen auch in den angrenzenden Straßen. Die Genehmigung und die gesamte Verkehrssicherung sind durch den Auftragnehmer auf seine Kosten zu erwirken/erbringen.

3.11. Baustrom, Bauwasser, Sicherheitsbeleuchtung, Sanitäreinrichtung
Baustrom und Bauwasser wird bauseits gestellt. Die Verbrauchskosten trägt der AG.
Die Zuführungen und Anschlüsse, Vorhaltung und Demontagen, Unterhalt und Betrieb, Überwachung und Instandhaltung für Bau- und Schmutzwasser, Baustrom und Beleuchtung und Sicherheitsbeleuchtung sind ab dem bauseits vorhandenen Baustromverteiler und Bauwasseranschluss Sache des Auftragnehmers.

-Ende der Zusätzliche technische Vertragsbedingungen Baustelleneinrichtung-

## 11 ESTRICHARBEITEN

### Titel 00 Baustelleneinrichtung

**00.1 Baustelleneinrichtung, eigenes Gewerk**
*** Pauschalposition
Baustelleneinrichtung

Einrichten, Vorhalten, Unterhalten der Baustelleneinrichtung nach eigener Erfordernis soweit diese über die in "Hinweise Baustelleneinrichtung,
Punkt 1: Bauseite Leistungen" beschriebenen Einrichtungen hinaus für die eigenen Vertragsleistungen erforderlich ist, sowie Entfernen; Räumen der Baustelle und Wiederherstellen des Geländes einschließlich des Entfernens von Verunreinigungen,
z.B. mit folgenden einzurechnenden Leistungen:

- Gerüste soweit für die eigenen Leistungen erforderlich
- Kräne und Hebewerkzeuge und hierfür erforderliche Baustelleneinrichtungsflächen und temporärer Teilsperrung für Ladetätigkeit im öffentlichen Straßenraum inkl. den dafür nötigen Genehmigungseinholungen und verkehrsregelnden Maßnahmen
- Baustellenbeleuchtung
- Lagerräume, Werkstatt, Magazin, Unterstelleinrichtungen
- Maschinen, Geräte, Werkzeuge
- Begehbare Abdeckungen
- Schutz der fertigen Flächen mit geeignetem Material etc. vor Beschädigungen und Verschmutzungen

Die Leistungen der Baustelleneinrichtung dieser Position sind nur für den eigenen Bedarf und entsprechend der eigenen Erfordernis zu kalkulieren. Allgemeine Baustelleneinrichtung wie in "Hinweise Baustelleneinrichtung" beschrieben.

Zur Baustelleneinrichtung gehören auch alle zur Einhaltung der Unfallverhütungsvorschriften notwendigen Schutzvorkehrungen und Maßnahmen sowie Sicherheitsvorkehrungen bei Stromausfall.
Menge: 1,000 psch

**00.2 Bauteil, staubdicht abkleben**
Besondere Maßnahmen zum Schutz von bestehenden Bau- und Anlagenteilen, sowie Einrichtungsgegenständen, z. B. durch Abkleben von Fenster, Türen, Böden und oberflächen- fertigen Teilen, staubdichtes abkleben von empfindlichen Einrichtungen und technischen Geräten
Menge: 20,000 m²

**00.3 Schützen von Dämmflächen**
Besondere Maßnahmen zum Schutzen von umgebenen Dämmflächen an Wand oder Boden (u.a. bei Schweißarbeiten)
Menge: 25,000 m²

*Hinweis: ZTV - Estricharbeiten*
ZUSÄTZLICHE TECHNISCHE VERTRAGSBEDINGUNGEN

____________________________________________________
Im nachfolgenden Text der Vorbermerkungen bedeuten:
AG = Auftraggeber
AN = Auftragnehmer (Bieter)
____________________________________________________

1. Geltungsbereich und Ausführungsgrundlage

Art und Umfang der Leistung
Gegenstand dieser Ausschreibung sind die Estricharbeiten. Die Leistung umfasst die Herstellung, die Lieferung und das Verlegen von Estricharbeiten.

Für die Leistung dieses Gewerks gelten die VOB Teil C (neueste Ausgabe) mit den dort aufgeführten " Allgemeinen Technischen Vertragsbedingungn für Bauleistungen (ATV)", sowie
im Besonderen:
- DIN 18353 Estricharbeiten
- DIN 18354 Gussasphaltarbeiten
- DIN 18336 Abdichtungsarbeiten

Ergänzend hierzu gelten die Regelwerke der nachstehenden genannten Herausgeber in der zum Zeitpunkt der Ausführung gültigen Fassung als Grundlage von Kalkulation und Arbeitsausführung:
- AGI: Arbeitsgemeinschaft Industriebau e.V.,
- BEB: Bundesverband Estrich und Belag e.V.
- bga: Beratungsstelle für  Gussasphaltanwendung e.V.,
- GIPS: Bundesverband der Gipsindustrie e.V.,
- Bundesverband Leichtbeton e.V.
- BVF: Bundesverband Flächenheizungen und Flächekühlungen e.V.,
- DAV: Deutscher Asphaltverband e.V.,
- Deutsche Bauchemie e.V.,
- DGfdB: Deutsche Gesellschaft für das Badewesen e.V.,
- DGUV: Deutsche Gesetzliche Unfallversicherung e.V.,
- DIN: Deutsches Institut für Normen e.V.,
- InformationsZentrum Beton GmbH,
- RAL: Deutsches Institut für Gütesicherung und Kennzeichnung e.V.,
- VDZ: Verein Deutscher Zemtnwerke e.V.,
- ZDB: Zentralverband des Deutschen Baugewerbes e.V

2.  Planverzeichnis der Anlagen
Die Einsichtnahme sämtlicher Planunterlagen wird empfohlen.

Folgende Zeichnungen und Unterlagen sind den Verdingungsunterlagen beigefügt und sind zur Kalkulation und Ausführung zu beachten:

Plan Nr  Inhalt

Anlage 01 Architektur Übersichtspläne:

MEL_Ü.001  Baustelleneinrichtung
MEL_Ü.002  Lageplan und Grundriss Erdgeschoss
MEL_Ü.100  Grundriss Untergeschoss
MEL_Ü.101  Grundriss Erdgeschoss
MEL_Ü.102  Grundriss 1.+2. Obergeschoss
MEL_Ü.103  Grundriss 3. Obergeschoss
MEL_Ü.104  Dachaufsicht
MEL_Ü.105  Draufsicht Sockel
MEL_Ü.106  Grundriss Sockelwand Innenhof BT1

MEL_Ü.200  Ansicht West - Ansicht Nord BT1 - Ansicht Süd BT1
MEL_Ü.201  Ansicht Ost - Ansicht Nord BT1 - Ansicht Süd BT1
MEL_Ü.210  Querschnitte Bauteil 1
MEL_Ü.211  Querschnitte Bauteil 2
MEL_Ü.212  Längsschnitte Bauteil 1+2

Insbesondere zu beachten sind:

MEL_Ü.LV11.100 Grundriss UG BT1 + BT2 Übersicht Estricharbeiten
MEL_Ü.LV11.101 Grundriss EG BT1 + BT2 Übersicht Estricharbeiten
MEL_Ü.LV11.114 Grundriss 1.-3.OG BT2 Übersicht Estricharbeiten

sowie:

Anlage 02 Architektur Detailpläne:

MEL_D.008  Isometrie Massivbau
MEL_D.009  Isometrie Holzbau

MEL_D.100  BP - Bodenaufbauten 1
MEL_D.101  BP - Bodenaufbauten 1
MEL_D.112  DE - Deckenaufbauten 3
MEL_D.113  DE - Deckenaufbauten 4

MEL_D.340.2  BT2 Bodenplatte - Abdichtung
MEL_D.341.2  BT1 Bodenplatte - Abdichtung
MEL_D.345  BT1 Waschmaschinensockel
MEL_D.346  BT2 Waschmaschinensockel

MEL_Ü.300  GR UG - Positionen horiz.Bauteile
MEL_Ü.301  GR EG - Positionen horiz.Bauteile
MEL_Ü.302  GR 1.OG - Positionen horiz.Bauteile
MEL_Ü.303  GR 2.+3.OG- Positionen horiz.Bauteile

Anlage 03 Baustellenordnung
- Baustellenordnung

3. Ausführungspflichten AN:

3.1 Ausführungszeichnungen des AN
Vom AN sind folgende Unterlagen/Zeichnungen nach Beauftragung dem AG zur Prüfung und Freigabe in 2 - facher Ausfertigung  vorzulegen:
- Planungsterminplan und Terminplan der Ausführung, innerhalb 4 Wochen nach Beauftragung.

3.2. Bautagebücher / Bauberichtswesen:
Der AN ist verpflichtet, Tageberichte zu führen. Die Tageberichte sind wöchentlich der örtlichen Objektüberwachung vorzulegen.
Im Bautagebuch sind durch den AN täglich festzuhalten:
- durchgeführte Arbeiten
- Firmen, deren Arbeiten und Zahl der Arbeitskräfte
- Wetter, Temperatur
- Sicherheitsmängel
- Weisungen der Objektüberwachung
- Mängelrügen mit Termin zur Mängelbeseitigung
- Terminrügungen
- Klärung von Behinderungen
- Besondere Vorkommnisse

Der AN hat alle wesentlichen Umstände, die die Baumaßnahme betreffen, einschließlich etwaiger Unfälle etc. unverzüglich und schriftlich dem AG mitzuteilen und ihn ständig auf dem Laufenden zu halten.

3.3 Baustellenbesprechungen
Der vom AN zu benennende Projektleiter bzw. dessen autorisierter Vertreter ist verpflichtet an den ein- bis zweiwöchigen Baustellenbesprechungen teilzunehmen.
Von den Besprechungen werden von der Bauleitung durchlaufend nummerierte Protokolle angefertigt und ausgehändigt.

3.4 Baudokumentation:
Der AN hat vor Abnahme eine detaillierte und vollständige Baudokumentation mit z. B. kompletten Werkstattzeichnungen, Anschlussdetails, Produktdatenblättern, Zulassungen, Konformitätsbestätigungen etc. 3-fach in Papierform und digital per USB-Stick zu übergeben.

4. Angaben zur Ausführung / Konstruktion:

4.1 Allgemeine Hinweise:
Frisch mit Estrich belegte Räume sind vom AN abzusperren und, soweit erforderlich, gegen rasches, ungleichmäßiges Ausrocknen zu schützen. Insbesondere sind vom AN Vorkehrungen zum Schutz gegen Zugluft zu treffen.

Die Estrichoberfläche muss nach Freigabe zur Begebarkeit so widerstandsfähig sein, dass sie bis zur Verlegung des Oberbodens dem üblichen Handwerkerverkehr schadensfrei widerstehen kann.

Vor Beginn der Arbeiten sind die tatsächlichen Einbauhöhen bezogen auf das gesamte Ausbausystem von der Bauleitung in Erfahrung zu bringen, wenn unzulässige Toleranzen oder Änderungen des geplanten Fußbodenaufbaus festgestellt oder vermutet werden.

Werden Mehrdicken gegenüber dem Leistungsverzeichnis erforderlich, sind diese vor Beginn der unmittelbar betroffenen Leistung zu vereinbaren.
Die Stellflächen für Misch- und Fördereinrichtungen sind gemeinsam mit der Bauleitung vorher festzulegen.

4.2 Dämmung / Randdämmstreifen
Bevor durch den Einbau des Estrichs die Dämmung verdeckt wird, muss die Leistung durch die Bauleitung abgenommen werden.

Auf die Rohdecke gestellte, selbstklebende Randstreifen sind stoßüberlappend so anzubringen, dass alle Bauteile wirksam getrennt sind.
Die Höhe der Randdämmstreifen ist mind. 50mm höher als OK Fertigfußbodenhöhe zu führen und mit Trennlagenfolie und Wand zu verkleben.
Ein Hinterlaufen des Randdämmstreifens mit Estrich ist nicht zulässig. Der Randdsämmstreifen ist in Außen- und Innenecken vertikal aufzuschneiden, stumpf zu stoßen und mittels Klebestreifen gegen Verrutschen und Hinterlaufen zu sichern.

4.3 Estriche
Alle Estrichhöhen sind so auszuführen, dass die Anschlüsse der fertigen Oberbodenbeläge untereinander ohne Höhendifferenz im fertigen Belag erfolgen, soweit in der Bauplanung keine Versprünge konzipiert wurden.

4.4 Estrich unter Türen
Unterhalb der Türblätter von Brand- und Rauschschutztüren dürfen Höhentoleranzen im Estrich nicht höher als vom Türenhersteller in der Einbauanleitung vorgegeben sein, keinesfalls jedoch mehr als 3mm betragen, um einen dichten Bodenanschluss der Türen zu gewährleisten.

Der An erfragt unaufgefordert rechtzeitig vor Ausführung, ob Estrichbeläge unterhalb von Türen in Räumen mit Schallschutzanforderungen durch elastische Fugenfüllstoffe schalltechnisch zu entkoppeln sind und ob solche Entkopplungsfugen mt Fugenprofilen eingefasst werden sollen.
Die Auswahl geeineter Fugenprofile erfolgt durch den AN unter Berücksichtigung der zu erwatenden Belastung, insbesondere aus Radlasten.

Der AN wird unmittelbar vor Ausführungsbeginn einen Plansatz vom AG anfordern, aus dem er die aktuelle Lage der Türaufschlagrichtungen und damit die Lage der Estrichfugen unterhalb der Türblätter ersehen kann, um diese auf der richtigen Wandseite anzuordnen.

4.5 Bodeneinläufe
Der Ablaufkörper des Bodeneinlaufes wird bereits bauseits vor dem Einbringen der Estricharbeiten eingesetzt. Der AN hat an den bauseitigen Ablaufkörper anzuarbeiten, sowie den bauseitigen Ausgleichsring zur Höheneinstellung des Ablaufkörpers anzupassen.

4.6 Fugen und Anschlüsse
Vom AN sind rechtzeitig vor Einbau der Oberböden alle Fugen und Risse in der Estrichplatte aufzuweiten, mit Kunstharz auszugießen und erforderlichenfalls zu vernadeln.

Erforderliche Fugen sind nach einem Fugenplan anzulegen. Die einzelnen Felder sind ohne Arbeitsunterbrechung herzustellen. Bewehrungen sin bei Bewegungsfugen zu unterbechen.

Fugen sind auch dort anzulegen wo Körperschallübertragung vermieden werden soll.

Estrichflächen mit unterschiedlichen Oberbelägen werden durch den Einbau von Trennrissen unterteilt.
Scheinfugen sind mit einem Kantenlängenverhältnis von 1:1 bis 1:1,4 auszuführen.

4.7 Rutschhemmung an Oberflächen
Soweit Estriche nicht nachfolgend beschrieben oder belegt werden, sind die Vorgaben der DGUV 108-003 zur Rutschhemmung, auch für nicht gewerbliche Bereiche, mindestens einzuhalten. Die Rutschhemmungsklassen benachbarter Bereiche dürfen sich um nicht mehr als eine Rutschhemmungsklasse von einem Bereich zum benachbarten Bereich unterscheiden.

Soweit keine Rutschhemmungsanforderung im Positionstext beschrieben ist, gilt R9 als mind. geschuldete Anforderung.

4.3 Etappenweise Ausführung.
Die Estricharbeiten erfolgen in Etappen, dem Baufortschritt angepasst.
Dies ist in den EPs der nachstehenden LV Positionen einzukalkulieren.

Die Arbeiten werden wie folgt erfolgen:
1. BT1 + BT2 Untergeschoss
2. BT2 EG.- 3. OG
3. BT1 Erdgeschoss

-Ende der Zusätzliche technische Vertragsbedingungen Baustelleneinrichtung-

### Titel 01 Vorbereitung / Abdichtungen / Folien

*Hinweis: Hinweis Dampfsperre*
Die Bodenflächen über Erdreich erhalten als Absicherung des Gebäudeinneren eine Bodenabdichtung auf der Stahlbetonsohle. Die Ausführung der Abdichtungsarbeiten auf erdberührten Rohbetonsohlen ist ggf. als vorgezogene Leistung entsprechend dem Baufortschritt mit zeitlichem Vorlauf erforderlich.
Dies Leistungen sind in einer separaten Position erfasst.
Die Abdichtungen der Bodenflächen setzen sich aus mehreren Einzelflächen zusammen und sind geschossweise auszuführen.

**01.1 Nivellieren**
Überprüfen der Höhenlage des Untergrundes mit Hilfe eines Nivellierinstruments bzw. Laser im Rasterabstand von ca. 2mx2m.
Pro Raum mind. 3 Messpunkte.
Anfertigen eines schriftlichen Raumprotokolls, durch Eintrag der gemessenen Höhen in die Grundrisse zur Übergabe an die Objektüberwachung.

Das Nivellement dienst als Abrechnungsgrundlage
Das Nivellement ist vor Beginn der Ausführungen vorzulegen.
Menge: 1350,000 m²

**01.2 Untergrund trocknen**
Trocknen des Untergrundes mittels Gasbrenner, einschließlich Arbeitsgerät, Verbrauchsmaterial und Bedienung.
Ausführung nur nach Abstimmung mit der Objektüberwachung
Menge: 5,000 h

**01.3 Untergrund vorbereiten durch Anschleifen**
Untergrund vorbereiten durch Anschleifen, in Vorbereitung auf Abdichtungsarbeiten
Menge: 700,000 m²

**01.4 Ausgleich von Unebenheiten**
Ausgleich von Unebenheiten außerhalb des Toleranzbereiches
Menge: 20,000 m²

**01.5 Reinigung des Untergrundes**
Entfernen grober Verunreinigungen (z. B. Mörtel- oder Putzreste) sind in Teilflächen zu berücksichtigen.
Menge: 50,000 m²

**01.6 Dampfsperre V60 S4 + AL, inkl. Voranstrich**
*** Bezugsbeschreibung
Dampfsperre als Ausgleichs- und diffusionsdichte Schicht aus Bitumen-Schweißbahn liefern und einbauen einschl. aller Betriebs- und Befestigungsmittel. Inklusive Bitumenvoranstrich 300g/m2,

Untergrund  : Stb. Bodenplatte, WU-Beton
Material  : schweißbare Bitumen-Dampfsperre
  nach DIN EN 13970
mit  : Aluminiumpolyester-Kombiträger
  : mit Glasvlies 60g/m2,
sd-Wert  : > 1500m
Stärke  : 4mm
Bezeichnung  : V60 S4 + AL
Verlegeart  : vollflächig verschweißt

Einbauort  : UG BT1 und BT2 unter Bodenbelag
siehe Plan  : MEL_D.340.2-BT2 - Bodenpl.Abdichtung
  MEL_D.341.2-BT1 - Bodenpl.Abdichtung

mit bestreuungsfreiem Längsrandstreifen, teiflächig aufschweißen, Längs- und Quernähte 8cm breit voll verschweißen.

In den Randbereichen mit Dämmung (Teilbereiche) ist bereits bauseits eine Bitumen-Schweißbahn mit ca. 80cm Breite vorhanden. An diese Bahn wird mit ca. 10cm Überlappung angeschlossen.
Menge: 550,000 m²

**01.7 Dampfsperre V60 S4 + AL Hochzug 12cm**
Dampfsperre V60 S4 + AL, Ausführung an vertikalen / aufgehenden Bauteilen als Hochzug i.M. ca. 120mm ab OK Rohfußboden, aus zusätzlichem Streifen aus Dampfsperre, aufschweißen einschl. Herstellen eines fachgerechten Anschlusses an horizontale Abdichtung, einschl. Voranstrich
Menge: 385,000 m

**01.8 Dampfsperre V60 S4+Al, Kleinflächen, vorgezogene Leistung**
*** wie Position 01.6
Dampfsperre V60 S4 + AL, in Kleinflächen und Teilbereichen als vorgezogene Abdichtungsarbeit, als Vorleistung zu den anderen Abdichtungsarbeiten

Einbauort  : z.B. BT2 UG
Menge: 5,000 m²

**01.9 Anschließen der Abdichtung an Abläufe**
Fußbodeneinläufe bis DN 150 eindichten, mit Klebe- oder
Klemmflansch; als Zulage zur Position Dampfsperre
Menge: 10,000 St

**01.10 Anschließen der Abdichtung an Durchdringungen**
Anschließen der Abdichtung an Durchdringungen, für Rohrleitungen, mit Anschweißflanschen, in Sohlen, Durchmesser der Durchdringungen bis 15 cm, aus Bitumen-Schweißbahnen (Dicke 4 mm) mit CU-Einlage 0,1 mm, im Schweißverfahren aufbringen.
Menge: 20,000 St

**01.11 Dampfsperre, G200 S4, Al 0,1, inkl. Voranstrich**
*** Bezugsbeschreibung
Dampfsperre als Ausgleichs- und diffusionsdichte Schicht aus Bitumen-Schweißbahn liefern und einbauen einschl. aller Betriebs- und Befestigungsmittel, Inklusive Bitumenvoranstrich 300g/m2,

Untergrund  : Stb. Bodenplatte, WU-Beton
Material  : schweißbare Bitumen-Dampfsperre
  nach DIN EN 13970
mit  : Aluminiumverbundträger /
  Glasgewebe 200g/m2,
sd-Wert  : > 1500m
Stärke  : 4mm
Bezeichnung  : G200 S4 + AL0,1
Verlegeart  : vollflächig verschweißt
Oberseite  : Sand
Unterseite  : Kunststofffoliert

Einbauort  : Bodenplatte BT2 unter Bodenbelag

vollflächig verklebt, 10 cm überlappt und verschweißt.
In den Teilbereichen ist bereits (sep. Pos. Vorleistung) eine Bitumen-Schweißbahn vorhanden. An diese Bahn wird mit ca. 10cm Überlappung angeschlossen.
Menge: 150,000 m²

**01.12 Dampfsperre, G200 S4, Al0,1, Hochzug 12cm**
Dampfsperre G200 S4 + Al, Ausführung an vertikalen / aufgehenden Bauteilen als Hochzug i.M. ca. 120mm ab OK Rohfußboden, aus zusätzlichem Streifen aus Dampfsperre, aufschweißen einschl. Herstellen eines fachgerechten Anschlusses an horizontale Abdichtung, einschl. Voranstrich
Menge: 80,000 m

**01.13 Dampfsperre, G200 S4, AL0,1, in Kleinflächen, vorgezogene Leistung**
*** wie Position 01.11
Dampfsperre G200 S4, AL0,1, in Kleinflächen und Teilbereichen als vorgezogene Abdichtungsarbeit (als Vorleistung für P-R Fassaden, Fubodenheizleitungen, ELT Kabelleitungen)

Einbauort  : z.B. BT2 EG Verwaltung
Menge: 20,000 m²

### Titel 02 Dämmungen

**02.1 Wärmedämmung PUR Alu, 100mm**
*** Bezugsbeschreibung
Wärmedämmung, PUR, 100 mm, Polyurethan-Dämmplatte  DIN EN 13165, einlagig, als Wärmedämmung unter Estrich.  Stoßversetzt verlegt, beidseitig aluminiumkaschiert

Untergrund  : auf Rohdecke bzw. Dampfsperre
Dämmung  : PUR
Anwendungsgebiet  : DEO dh nach DIN 4108-10
WLS  : 023
Baustoffklasse  : B1
Nenndicke  :100mm
Punktlast  : 4KN
Verkehrslast  : 5kN/m2

Einbauort  : BT1 / BT2 UG
Bauteilaufbau  : D.04
siehe Detail  : MEL_D.100_A-BP - Bodenaufbauten 1
Menge: 473,000 m²

**02.2 Wärmedämmung, PUR, Alu, 80mm**
*** wie Position 02.1
Wärmedämmung, PUR, 80 mm, Polyurethan-Dämmplatte  DIN EN 13165, einlagig, als Wärmedämmung unter Estrich.  Stoßversetzt verlegt, beidseitig aluminiumkaschiert

Untergrund  : auf Rohdecke bzw. Dampfsperre
Dämmung  : PUR
Anwendungsgebiet  : DEO dh nach DIN 4108-10
WLS  : 023
Baustoffklasse  : B1
Nenndicke  : 80mm
Punktlast  : 4KN
Verkehrslast  : 5kN/m2

Einbauort  : BT2 UG
Bauteilaufbau  : D.07
siehe Detail  : MEL_D.101_A-BP - Bodenaufbauten 2
Menge: 55,000 m²

**02.3 Ausgleichsdämmung Mineralwolle 30mm WLG 040**
*** Bezugsbeschreibung
Wärmedämmschicht aus Mineralwolle unter schwimmendem Estrich.

Untergrund  : Rohdecke
Dämmstoff  : MW
Anwendungstyp  : DEO dm nach DIN 4108-10
WLG  : 040
Dämmstoffdicke  : 30mm

Einbauort  : BT1 / BT2 EG - Verwaltung, Veranstaltung
Bauteilaufbau  : D.13, D.14, D.16, BP.02. BP.08
siehe Detail  : MEL_D.100_A-BP - Bodenaufbauten 1
  MEL_D.101_A-BP - Bodenaufbauten 2
  MEL_D.112_A-DE - Deckenaufbauten 3
  MEL_D.113_A-DE - Deckenaufbauten 4
Menge: 580,000 m²

**02.4 Mehrstärken Ausgleichsdämmung MW WLG040, 5mm**
*** wie Position 02.3
Differenzpreis für Mehrstärken für geänderte Schichtstärke

Mehrdicke  : 5 mm
Menge: 50,000 m²

**02.5 Trittschalldämmung Mineralfaser 30mm c ≤ 3mm WLS033**
*** Bezugsbeschreibung
Trittschalldämmschicht aus Mineralwolle unter schwimmendem Estrich. Ausgleichsdämmung stoßversetzt verlegt.

Untergrund  : Ausgleichsdämmung / Rohdecke
Dämmstoff  : MW-TSD
Anwendungstyp  : DES sg nach DIN 4108-10
WLS  : 033
Dynamische Steifikeit s´ : ≤ 9 MN/m3
Dämmstoffdicke  : 30mm
Flächenlast  : 5kN/m2
Zusammendrückbarkeit c : ≤ 3mm

Einbauort  : BT1 EG Veranstaltung
Bodenaufbauten  : D.13, D.14, D.16
Details  : MEL_D.112_A-DE - Deckenaufbauten 3
  MEL_D.113_A-DE - Deckenaufbauten 4
Menge: 410,000 m²

**02.6 Trittschalldämmung Mineralfaser 30mm c ≤ 5mm WLS033**
*** wie Position 02.5
Dynamische Steifigkeit s´ : ≤ 7 MN/m3
Flächenlast  : 2,8kN/m2
Zusammendrückbarkeit c : ≤ 5mm
Anwendungstyp  : DES sm nach DIN 4108-10

Einbauort  : BT2 EG Verwaltung
Bodenaufbauten  : BP.02, BP.08
Details  : MEL_D.100_A-BP - Bodenaufbauten 1
  MEL_D.101_A-BP - Bodenaufbauten 2
Menge: 170,000 m²

**02.7 Trittschalldämmung Mineralfaser 30mm c ≤ 5mm, WLG 040**
*** wie Position 02.5
Dynamische Steifigkeit s´ : keine Anforderung
Flächenlast  : 3,0kN/m2
Einzelllast  : 2,0kN
Zusammendrückbarkeit c : ≤ 5mm
WLG  : 040
Anwendungstyp  : DES sm nach DIN 4108-10

Einbauort  : BT2 Decken Treppenhaus
Bodenaufbauten  : DE.24
Details  : MEL_D.100_A-BP - Bodenaufbauten 1
  MEL_D.101_A-BP - Bodenaufbauten 2
Menge: 234,000 m²

**02.8 Trittschalldämmung WLG 045, 20mm**
*** wie Position 02.5
Trittschalldämmschicht aus Mineralwolle unter schwimmendem Estrich. Ausgleichsdämmung stoßversetzt verlegt.

WLG  : 040
Dämmstoffdicke  : 20mm
Flächenlast  : 5kN/m2
Punktlast  : 4kN
Anwendungstyp  : DES sg nach DIN 4108-10

Einbauort  : BT2 UG
Bauteilaufbau  : BP.07
siehe Detail  : MEL_D.101_A-BP - Bodenaufbauten 2
Menge: 55,000 m²

**02.9 Randdämmstreifen PE-Schaum 10mm**
*** Bezugsbeschreibung
Randdämmstreifen aus PE-Schaum, für Zementestrich, als schwimmende Estrichkonstruktion, an aufgehenden Bauteilen.
Ausführung mit Überstand über Estrich und die Lage der Trittschalldämmung einbeziehend.

Dicke  : 8- 10mm,
Material : PE-Schaum
Höhe  : ca. 150mm
Menge: 1300,000 m

**02.10 Randdämmstreifen PE-Schaum 10mm h bis 200mm**
*** wie Position 02.9
Höhe Dämmstreifen : bis 150-200 mm
Menge: 48,000 m

**02.11 Anarbeiten Leitungen Heizung 30x 30mm**
Anpassen Ausgleichsdämmung an bauseitige Heiz-/ Sanitärleitungen sowie sonstigen Leitungen in der Dämmebene
Abmessungen  : ca. bxh ca. 30 x 30mm

Auf Stahlbetonboden-/Deckenplatten sind Heiz-/ und Sanitärleitungen in  Dämmebene verlegt.

Ausgleichsdämmung ist auszuschneiden und anzupassen.
Hohlräume verfüllen in separater Position.

Abrechnung in Lfm.
Menge: 65,000 m

**02.12 Anarbeiten an ELT Trasse 200x30mm**
Anpassen Ausgleichsdämmung an bauseitige ELT Trasse in Dämmebene

Abmessungen  :ca. bxh ca. 200 x 30mm

Auf Stahlbetonboden-/Deckenplatten sind ELT Trassen welche zu den Bodentanks geführt werden in der Dämmebene verlegt.

Ausgleichsdämmung ist auszuschneiden und anzupassen.
Hohlräume verfüllen in separater Position.
Menge: 20,000 m

**02.13 Schüttung Bereich Leitungen**
Anarbeiten an Leitungen und Verfüllen des Hohlraumes.
Hohlräume mit Wärmedämmschüttung oberflächengleich mit OK Dämmung  verfüllen.

Dämmschichten bis 12cm.
Menge: 2,000 m³

**02.14 Ausschnitte Vorsehen bei Leitungen / Bodentanks <0,1m2**
Ausschnitte in zuvor beschriebenen Dämmungen vorsehen für z.B. Leitungen oder Einbauteile wie Bodentanks oder Durchdringungen in der Dämmung.

Ausschnitte  : bis 0,1m2
Für Dämmschichten bis : 140mm
Menge: 25,000 St

**02.15 Anarbeiten Anbauteile / Leitungen / Durchdringungen**
Anarbeiten an Leitungen bzw. Einbauteile wie z.B. Bodentanks oder Durchdringungen sowie verschließen des Ausschnittes mit Dämmschüttung bis auf OK Dämmung.

Für Ausschnitte bis 0,1m2
Menge: 20,000 St

**02.16 Ausschnitte und Anarbeiten Heizkörperkonsolen**
Ausschnitte in zuvor beschriebener Dämmebene für bauseitig montierte Konsolen für Heizkörper herstellen, sowie fachgerechtes Anarbeiten und verschließen des Hohlraumes mit einer Dämmschüttung bis auf OK Dämmebene.
Menge: 20,000 St

**02.17 Abstellwinkel, Stahl H=120mm**
*** Bezugsbeschreibung
Abstellwinkel, Stahl, H= bis 12cm

Abstellwinkel zum Einbau in Estrichbelägen, auf Betondecke montieren.

Zweck  : Randschalung für Deckenränder,
  Aufzugsschsschächte
Montagegrund : Stahlbetondecke
Folgeleistung  : Estricharbeiten
Material  : Stahl, feuerverzinkt, nicht rostend
Profil  : Winkelstahl
Schenkellänge : für Bodenaufbauten bis 120mm

einschl. Höhenjustierung und  ggf. Unterfütterung auf OK Belag/ oder Estrich nach Vorgabe der Objektplanung

Inklusive aller Montagemittel, nicht rostend, Winkel in unterschiedlichen Einzellängen an Durchgängen. Einzellängen von z.B. ca. 1,0 bis 1,50 m. Abrechnung nach Summe aller Einzellängen.

Einbauort  : BT2 Treppenhaus EG-OG
Menge: 12,000 m

**02.18 Abstellwinkel, Stahl, H= 180mm**
*** wie Position 02.17
Höhe Bodenaufbau : 180mm
Höhe Abstellwinkel : 180mm

Einbauort  : BT2 TRH UG
Menge: 2,500 m

**02.19 Abstellwinkel, Stahl verzinkt, H=280mm, Maschinensockel**
*** Bezugsbeschreibung
Herstellen einer 3 Seitigen Abstellung eines Maschinensockels aus Beton aus Abstellwinkel, Stahl, H= bis 280mm

Abstellwinkel zum Einbau in Estrichbelägen, auf Betondecke montieren.
Zu beachten ist, dass möglichst wenige und max. 6cm tiefe Befestigungsmittel für die Montage in die Bodenplatte verwendet werden.

Zweck  : Randschalung Maschinensockel
Montagegrund : Stahlbetonbodenplatte
Folgeleistung  : Estricharbeiten
Material  : Stahl, feuerverzinkt, nicht rostend
Profil  : Winkelstahl
Schenkellänge : für Bodenaufbauten bis 280mm geeignet
Profilstärke  : 4mm

einschl. Höhenjustierung und  ggf. Unterfütterung auf OK Belag/ oder Estrich nach Vorgabe der Objektplanung
Inklusive aller Montagemittel, nicht rostend,

Die Position umfass die Abstellwinkel eines Maschinsockel welcher 3-Seitig eingefasst wird, mit den Abmessungen 0,9 x 5,0m, sowie deren Eckverbindungen.

Abstellwinkel:
In Position sind somit Abstellwinkel mit folgenden längen einzukalkulieren:
- 2 Stück mit der Länge 0,9m
- 1 Stück mit der Gesamtlänge 5,0m

Der Abstellwinkel mit der Länge von 5m kann auch in Einzellängen bis zu mind. 1,0m längen geliefert werden, eine kraftschlüssige Verbindung einen flächenbündigen Stoßes, welcher verschlossen sein muss ist in diese Position einkulkulieren

Eckverbindungen:
Ebenso einzukalkulieren sind zwei Eckberbindungen, aus dem gleichen Material wie die Abstellwinkel, um die Ecken des Maschinensockels kraftschlüssig zu schließen.

Inklusive Herstellen notwendiger Schraublöchern und aller Befestigungsmittel aus Edelstahl rostfrei.

Einbauort  : UG BT1 und UG BT2 Wasch und Trockenraum
siehe Detail  : MEL_D.345 BT1 Waschmaschinensockel
  MEL_D.346 BT2 Waschmaschinensockel
Menge: 2,000 St

**02.20 Zulage: Ausführung Edelstahl**
*** wie Position 02.19
Zulage für Ausführung als

aus rostfreiem Edelstahl, als Vollmetallprofil

Dicke  : ca. 4mm
Werkstoff  : Edelstahl, V4A, 1.4301
Menge: 2,000 St

**02.21 Sockeldämmung EPS, 140mm WLG 035**
Liefern und Montieren eine Sockeldämmung, aus druckfester EPS Dämmung, 140mm.

Untergrund  : Stahlbeton Doppelwandelement
Dämmsträke  : 140mm
WLG  : 035
Höhe Dämmstreifen : 40cm

Einbauort  : BT2 UG Fahrradkeller
siehe Detail  : MEL D.910-BT2 Blechstreifen Fahrradk.
Menge: 42,000 m

**02.22 Vorsehen eines Montageholz 140x60cm**
Oberhalb der EPS Dämmung im Sockel soll ein horizontales Holz als Unterkonstruktion für die Montage des Sockelblechs montiert werden.

Liefern und montieren

Holz  : Konstruktionsvollholz
Maße  : bxh 140x60mm
Montagegrund : Stahlbeton
Menge: 42,000 m

**02.23 Vorsehen von Aussparungen in der Dämmebene <0,1m2**
Aussparung in Dämmebene herstellen

Aussparungsgröße : bis 0,1m2
Dämmstärken  : Bis 110mm
Menge: 10,000 St

### Titel 03 Zementestrich

**03.1 Trennschicht PE**
*** Bezugsbeschreibung
Verlegen Trennschicht aus PE-Folie, 1-lagig

Dicke  : 0,2mm
Stöße  : überlappend ca. 15cm

entsprechend Estrichdicke an angrenzenden Bauteile hochziehen und fixieren.
Menge: 1350,000 m²

**03.2 Zulage: Trennschicht PE 2-lagig**
*** wie Position 03.1
Zulage: Ausführung PE-Folie mit 2-Lagen PE-Folie
Menge: 1350,000 m²

**03.3 Zementestrich, schwimmend, C25-F5, 50mm**
Zementestrich (CT) als schwimmender Estrich, auf vorhandene Dämmschicht/Trittschalldämmung, zur Aufnahme von Belägen aus Holz, Fliesen, Betonwerkstein. Auf Trennschicht einbauen (separate Position).

Belagsart  : CT-F5-S50
Druckfestigkeit  : mind.C25
Biegezugfestigkeit : F5
Nenndicke  : ca. 50mm
Flächenlasten  : bis 3 kN/m2,
Punktlasten  : 2 kN

Einbauort  : BT2 Treppenhaus Decken
Bauteilaufbau  : D.24
siehe Detail  : MEL_D.113-DE - Deckenaufbauten 4
Menge: 239,000 m²

**03.4 Zementestrich, schwimmend, C30-F5, 60mm**
Zementestrich (CT) als schwimmender Estrich, auf vorhandene Dämmschicht/Trittschalldämmung, zur Aufnahme von Belägen aus Holz, Fliesen, Betonwerkstein. Auf Trennschicht einbauen (separate Position).

Belagsart  : CT-F5-S60
Druckfestigkeit  : mind.C30
Biegezugfestigkeit : F5
Nenndicke  : ca. 60mm
Flächenlasten  : ≤ 2,8 kN/m2,
Punktlasten  : - kN

Einbauort  : BT2 EG Bodenplatte Verwaltung
Bauteilaufbau  : BP.02
siehe Detail  : MEL_D.100_A-BP - Bodenaufbauten 1
Menge: 170,000 m²

**03.5 Zementestrich, Schwimmend, C30-F5, 65mm**
Zementestrich (CT) als schwimmender Estrich, auf vorhandene Dämmschicht/Trittschalldämmung, zur Aufnahme von Belägen aus Holz, Fliesen, Betonwerkstein. Auf Trennschicht einbauen  (separate Position).

Belagsart  : CT-C30-F5-S65
Druckfestigkeit : C30
Biegezugfestigkeit : F5
Nenndicke  : ca. 65mm
Flächenlasten  : bis 5 kN/m2,
Punktlast  : - kN

Einbauort  : BT1 EG Decke unter Veranstaltung
Bauteilaufbauten : D.13/D.14
siehe Detail  : MEL_D.113_A-DE - Deckenaufbauten 4
Menge: 371,000 m²

**03.6 Zementestrich, schwimmend, C30-F4, 70mm**
Zementestrich (CT) als schwimmender Estrich, auf vor- handene Dämmschicht/Trittschalldämmung.
Der Zementestrich entspricht dem fertigen Boden, Sichtestrich,
Auf Trennschicht einbauen (separate Position).

Belagsart  : CT-C30-F4-S70
Druckfestigkeit : mind.C30
Biegezugfestigkeit : F4
Nenndicke  : ca. 70mm
Flächenlasten  : bis 5 kN/m2,
Punktlasten  : 4 kN

Einbauort  : BT1 & 2 Untergeschoss
Bauteilaufbau  : BP.04, BP.07
siehe Detail  : MEL_D.100_A-BP - Bodenaufbauten 1
  MEL_D.101_A-BP - Bodenaufbauten 2
Menge: 510,000 m²

**03.7 Zementestrich, schwimmend, C30-F4, 65mm**
Zementestrich (CT) als schwimmender Estrich, auf vorhandene Dämmschicht/Trittschalldämmung, zur Aufnahme von Belägen aus Holz, Fliesen, Betonwerkstein. Auf Trennschicht einbauen  (separate Position).

Belagsart  : CT-C30-F4-S65
Druckfestigkeit : C30
Biegezugfestigkeit : F4
Nenndicke  : ca. 65mm
Flächenlasten  : bis 2,8 kN/m2,
Punktlast  : - kN

Einbauort  : BT2 EG Bodenplatte mit Fliesen
Bauteilaufbau  : BP.08
siehe Detail  : MEL_D.101_A-BP - Bodenaufbauten 2
Menge: 5,000 m²

**03.8 Zementestrich, schwimmend, C30-F4, 75mm**
Zementestrich (CT) als schwimmender Estrich, auf vorhandene Dämmschicht/Trittschalldämmung, zur Aufnahme von Belägen aus Holz, Fliesen, Betonwerkstein. Auf Trennschicht einbauen  (separate Position).

Belagsart  : CT-C30-F4-S75
Druckfestigkeit : C30
Biegezugfestigkeit : F4
Nenndicke  : ca. 75mm
Flächenlasten  : bis 5,0 kN/m2,
Punktlast  : - kN

Einbauort  : BT1 EG Decke unter Veranstaltung mit Fliesen
Bauteilaufbau  : DE.16
Siehe Detail  : MEL_D.112_A-DE - Deckenaufbauten 3
Menge: 51,000 m²

**03.9 Zementestrich - Mehrstärken 5mm C30-F5**
Differenzpreis für Mehrstärken des zuvor beschriebenen Zementestrich für geänderte Schichtstärke

Zementestrich : C30-5
Mehrdicke  : 5 mm
Menge: 50,000 m²

**03.10 Zementestrich - Mehrstärken 5mm C30-F4**
Differenzpreis für Mehrstärken des zuvor beschriebenen Zementestrich für geänderte Schichtstärke

Zementestrich : C30-4
Mehrdicke  : 5 mm
Menge: 50,000 m²

**03.11 Zementestrich - Mehrstärken 5mm C25-F5**
Differenzpreis für Mehrstärken des zuvor beschriebenen Zementestrich für geänderte Schichtstärke

Zementestrich : C25-F5
Mehrdicke  : 5 mm
Menge: 50,000 m²

**03.12 Estrich glätten, maschinell**
Oberfläche waagrecht, maschinell geglättet, als flächenfertiger Nutzboden

Estrich  : CT
gilt für folgende Aufbauten : BP.04, BP.07
Einbauort  : BT1 & 2 Untergeschoss
Bauteilaufbau  : BP.04, BP.07
siehe Detail  : MEL_D.100_A-BP - Bodenaufbauten 1
  MEL_D.101_A-BP - Bodenaufbauten 2
Menge: 510,000 m²

**03.13 Estrich-Schnelltrockenzusatz, 10-14 Tage, Estrich bis 50-75mm**
Estrich-Schnelltrockenzusatz, Verlegereife bei optimalen bauklimatischen Bedingungen ca. 10-14 Tage
Estrichstärke bis 50-75mm
Menge: 50,000 m²

**03.14 Estrich-Schnelltrockenzusatz, 2-4 Tage, Estrich bis 50-75mm**
Estrich-Schnelltrockenzusatz, Verlegereife bei optimalen bauklimatischen Bedingungen ca. 2-4 Tage Estrichstärke bis 50-75mm
Menge: 50,000 m²

**03.15 Markierung, Messstelle**
Messstellenmarkierung zur Ermittlung der Restfeuchte eines Heizestrichs anlegen.
Menge: 20,000 St

**03.16 Feuchtigkeitsmessung, CM-Gerät**
Restfeuchtebestimmung des Verbundbetons durch Messung mit CM-Verfahren, als gesonderter Arbeitsgang ca. 3 Wochen nach Herstellung. Prüfstellen mit geeignetem Estrichmaterial schließen. Schriftprotokoll des Messergebnisses in einzelnen Räumen nach Angabe des AG, Prüfstellenanzahl pro Raummessung 3 Stück. Abrechnung nach Anzahl der Raummessungen.
Menge: 20,000 St

**03.17 Estrichbewehrung, Glasfasergelege**
Estrichbewehrung als Zulage zu den vorhergehenden Positionen mit einem Geleg aus Glasfasern in besonders beanspruchten Bereichen, z.B. unter Fliesenbelag

Estrichdicke  : 55-75mm
Menge: 51,000 m²

**03.18 Beton für Maschinensockel C30/37**
Betonsockel auf vorhandene Dämmschicht/Trittschalldämmung.
Die Betonoberfläche entspricht dem fertigen Boden.
Auf Trennschicht einbauen (separate Position).
Ausführung als Maschinensockel für Waschmaschinen

Körnung  : 0-8mm
  : C30/37 Beton
Expositionesklasset : XC1
Nenndicke  : ca. 180mm
Flächenlasten  : bis 5,0 kN/m2,
Punktlast  : bis 4,0 kN

Inklusive entsprechender Schutz, bzw. feuchthalten des Maschinensockels in den ersten Tagen nach dem Einbau, um mit einem gleichmäßien trocknunsprozess, Risse zu verhindern.

Einbauort  : BT1 / 2 UG - Wasch und Trockenräume
Bauteilaufbau  : BP.09
siehe Detail  : MEL_D.345 BT1 Waschmaschinensockel
  MEL_D.346 BT2 Waschmaschinensockel
Menge: 18,000 m²

**03.19 Estrichbewehrung, Stahlmatten für Maschinensockel**
Estrichbewehrung aus Stahlmatten für Maschinensockel.

Aufbauhöhe Estrich Maschinensockel: ca. 18cm
Es sollen je zwei Stahlmatten in den Bereich der Maschinensockel eingelegt, werden. Eine Lage im unteren Bereich des Estrichs und eine Lage im oberen Bereich des Estrichs. Ausreichend Betonüberdeckung ist z.B. Mittels Abstandhalter zu gewährleisten.
Baustahlmatten  :  Q188
Betonstahlmatten  :  BST 500 M, d=5 mm
Maschenweite  :  150/150 mm

Abrechnung je m2 Matte.
Menge: 36,000 m²

**03.20 Abstellen von Estrichflächen**
Abstellen von Estrichflächen, als schwimmender Estrich, durch vertikale Abschottungen bis zur Rohbetondecke, Befestigung der Schalung auf Rohdecke

Abstellhöhen von  :bis 20cm

einschl. Beseitigung nach Erhärten der Estrichschicht. Abrechnung nur von geforderten Abstellungen der Objektüberwachung; Arbeitsunterbrechungen/-fugen/-Abstellungen werden nicht gesondert vergütet
Menge: 20,000 m

**03.21 Anarbeiten an Bodeneinlauf**
Anarbeiten des zuvor beschriebenen Estrichbodens an bauseitigen Bodeneinlauf, 4-seitig.
Anarbeiten an Ablaufkörper inkl. anpassen des bauseitigen Ausgleichsrings für Höheneinstellung des Ablaufkörpers.
Inklusiv Vorsehen notwendiger Trennstreifen PE-Schaum.

Einbauort  : BT1 BT2 UG
Menge: 10,000 St

**03.22 Zulage: Herstellen von Gefälle um Ablauf + Aussparung Bodeneinlauf**
Herstellen eine Gefälles im zuvor beschriebenen Zementsestrich zum Ablauf
Herstellen eines Kreuzförmigen Gefälles um den Ablauf. Das Gefälle soll 50cm vom Ablauf entfernt beginnen und zum Ablauf abfallen.

Gefälle zum Ablauf  : 2%
Gefälle zum Ablauf  : 4-seitig
Menge: 10,000 St

**03.23 Anarbeiten an Leitungen und Durchdringungen**
Anarbeiten des zuvor beschriebenen Estrichbodens an bauseitigen Durchdringungen oder Einbauteile, wie Abwasserrohre, Heizungskonsolen, usw.
Inklusive Vorsehen notwendiger Trennstreifen PE-Schaum.

Einbauort  : BT1 BT2 UG
Durchdringungen : < 0,1m2
Menge: 40,000 St

**03.24 Aussparung, bis 500/500mm, Estrich**
Aussparungen in Estrich im für u.a. Bodentanks ink.  anarbeiten, inkl. Randabstellung mit Schalung.

Größe  : bis 500/500mm
Estrichdicke  : bis 75mm
Menge: 10,000 St

**03.25 Aussparung schließen <0,1m2, Estrich**
Aussparung in Estrich schließen und nachträglich an durchdringende Bauteile anarbeiten.

Estrichart  : Zementestrich
Aussparungsgröße : bis 0,1m2
Estrichdicke  : Bis 75mm
Menge: 3,000 St

**03.26 Aussparung schließen >0,1m2 Estrich**
Aussparung in Estrich schließen und nachträglich an durchdringende Bauteile anarbeiten.

Estrichart  : Zementestrich
Aussparungsgröße : 0,1 - 1m2
Estrichdicke  : bis 75mm
Menge: 3,000 St

**03.27 Nachträgliches Einbringen von Estrichkleinflächen**
Nachträgliches Ausgießen von Kleinflächen mit vorher beschriebenen Zementestrichen. inkl. nachträglicher Verklammerung mit dem Bestandsestrich.

Höhe Zementestrich bis 75mm
Menge: 20,000 m²

**03.28 Nachträgliches Einbringen von Estrichkleinflächen**
Nachträgliches ausgießen von Kleinflächen mit Kunstharzestrich 2K inkl. nachträglicher Verklammerung mit dem Bestandsestrich.
Menge: 0,500 m³

### Titel 04 Fugen

**04.1 Trennfuge, Estrich**
Dehnungsfugenprofil als Trennung des Estrichs im Türdurchgang oder als Dehnungsfuge in der Fläche. Überstehende Schaumstoffstreifen bündig mit der Estrichoberfläche abschneiden. Inklusive Verdübelung.

Fugenbreite  : 8-10mm
Profilhöhe  : 80mm
Menge: 120,000 m

**04.2 Scheinfuge schneiden, füllen, KH,Estrich**
Scheinfuge in frischen Estrich schneiden und nach Belegreife des Estrichs mit Fugendichtmasse aus Kunstharz kraftschlüssig füllen.

Fugentiefe  :1/3 der Estrichdicke
Fugenbreite  : 5 mm
Dicke Estrich  : circa 80-100 mm
Menge: 80,000 m

**04.3 Arbeitsfugen**
Herstellen und Verschließen, (Verklammern, verharzen, verschleifen)
Menge: 30,000 m

**04.4 Risse verharzen**
Querschnitte, Verklammern verharzen, Abstreuen
Menge: 30,000 m

### Titel 05 Dokumentation

**05.1 Dokumentation**
Dokumentation / Revisionsunterlagen über alle vom AN tatsächlich ausgeführten Leistungen in folgendem Mindestumfang:

- Verlege- und Einbaupläne sowie Fugenpläne als auf Ist-Montagszustand nachgeführte Werkstatt - und Montageplanung,
- Sämtliche für die Arbeiten aufgestellten Berechnungen und Nachweise
- Zulassungen und Prüfzeugnisse sämtlicher verbauter Materialien samt deren Einbauanleitungen
- Übereinstimmungserklärung
- Pflege- und Wartungsanleitungen für alle eingebauten Produkte
- Farb- und Designdokumentation mit vollständiger Herstellerartikel- und Farbbezeichnung für alle verbleibenden Produkte und Oberflächen

Die Dokumentation/Revisionsunterlagen sind vor der Ausführung der Bauleistung vom AN zu erstellen und dem AG rechtzeitig vor Baubeginn zu übergeben, damit die Schnittstellen zu den Leistungen anderer Gewerke in Abstimmung auf die Einbaubedingungen aller Baustoffe und -produkte erfolgen kann.
Die Dokumentation ist vom AN über die Dauer der Bauzeit entsprechend fortzuschreiben und spätestens 21 Tag vor (Teil-) Abnahme der Leistungen dem AG zur Prüfung und nach Prüfung / Freigabe an den AG zum Verbleib zu übergeben.
Menge: 1,000 St

### Titel 09 Stundenlohnarbeiten

**09.1 Vorarbeiter**
Für Arbeiten, welche nicht in den Positionen erfasst sind und gegen Nachweis zur Ausführung kommen:

Vorarbeiter
Menge: 10,000 h

**09.2 Facharbeiter**
Für Arbeiten, welche nicht in den Positionen erfasst sind und gegen Nachweis zur Ausführung kommen:

Facharbeiter
Menge: 10,000 h

**09.3 Helfer**
Für Arbeiten, welche nicht in den Positionen erfasst sind und gegen Nachweis zur Ausführung kommen:

Helfer
Menge: 10,000 h

**09.4 Anfahrt 7,5t**
Menge: 100,000 km

**09.5 Anfahrt PKW bis 3,5t**
Menge: 100,000 km
